# Alte Schule Bösenreutin
Angebotsaufforderung (GAEB DA XML 3.2, DA83)
Projekt: 41179
Währung: EUR
Erstellt mit: SOFTTECH GmbH / GXML Toolbox V3.3 R20230503, AVANTI pro 2026, 03.02.2026

## Zimmererarbeit
Datum: 26.01.2026

### Gewerk 01 Zimmerer- und Holzbauarbeiten

*Hinweis: Allgemeine Baubeschreibung*
Einführung
Wir befinden uns im Kern des Dorfs Bösenreutin in Sigmarszell, Bayern  konkret im Gebäude des alten Schulhauses, welches seit Langem durch die Dorfgemeinschaft und die Vereine genutzt wird.
Das historische Gebäude steht für die Einwohnerinnen und Einwohner Bösenreutins für die „Geschichte des Dorfes“. Deshalb wurde untersucht, ob es eine Möglichkeit gibt, das Gebäude in seiner bestehenden Form zu sanieren, um eine weitere Nutzung zu ermöglichen.
In der Folge soll die zusätzlich benötigte Fläche der Gemeinde durch einen Anbau auf dem Grundstück geschaffen werden.
Baubeschreibung  Sanierung und Erweiterung eines Bestandsgebäudes
Das Bauvorhaben umfasst die Sanierung eines bestehenden Gebäudeteils sowie die Errichtung eines neuen Anbaus an der Stelle der bisherigen kleinen Proberäume. Die vorhandenen Proberäume in leichter Holzbauweise werden vollständig rückgebaut, einschließlich der Fundamentreste und Installationen. An gleicher Stelle entsteht ein massiver Neubau mit Unterkellerung aus Stahlbeton. Der neue Keller wird als vollwertiger Nutzbereich ausgebildet und erhält eine Abdichtung sowie Wärmedämmung entsprechend den heutigen Anforderungen an Feuchte- und Wärmeschutz.
Über dem Kellergeschoss entsteht ein Obergeschoss in Holzständerbauweise mit einem traditionell ausgebildeten Giebeldach. Die Konstruktion ermöglicht eine leichte, energieeffiziente Bauweise und bildet die räumliche Erweiterung des Bestandsgebäudes. Zum Neubau gehört zudem eine Terrasse, die ebenfalls in Holzständerbauweise errichtet wird und an das Giebeldachvolumen anschließt.
Zwischen Altbau und Neubau wird ein eingeschossiger Zwischenbau errichtet, der beide Gebäudeteile funktional miteinander verbindet. In diesem Bereich wird der barrierefreie Zugang zum gesamten Ensemble geschaffen. Eine großzügig ausgebildete Rampe ermöglicht den hindernisfreien Eingang und bildet die Erschließung für alle Besucherinnen und Besucher mit eingeschränkter Mobilität. Dieser Zwischenbau ist konstruktiv so gestaltet, dass eine harmonische Verbindung zwischen der Massivbauweise des Untergeschosses und der leichten Holzbauweise des Obergeschosses entsteht.
Im Rahmen der Sanierung des bestehenden Gebäudes wird die charakteristische Schindelfassade instand gesetzt. Beschädigte oder verwitterte Schindeln werden behutsam ersetzt, lose Bereiche gesichert und die gesamte Fassade restauriert, sodass ihre gestalterische Qualität erhalten bleibt. Die Fassade des neuen Anbaus erhält hingegen eine moderne, hinterlüftete Holzfassade. Sie bildet einen gestalterischen Kontrast zum historischen Altbau und schafft gleichzeitig ein ausgewogenes, harmonisches Gesamtbild.
Im Inneren des Bestandsgebäudes werden die Bodenbeläge erneuert und durch zeitgemäße, langlebige Materialien ersetzt. Die bestehenden abgehängten Decken werden rückgebaut und durch neue Konstruktionen ersetzt, die sowohl akustische als auch technische Anforderungen erfüllen. Die Dachdeckung des Altbaus wird vollständig erneuert, wobei die tragenden Elemente so weit wie möglich erhalten bleiben und lediglich schadhaftes Material ersetzt oder instand gesetzt wird. Weitere Bauteile des Bestands, wie Fenster, Türen, Innenwände und konstruktive Bauelemente, werden je nach Zustand restauriert oder saniert. Ziel ist es, die historische Substanz zu bewahren und gleichzeitig den energetischen sowie funktionalen Standard des Gebäudes zu verbessern.
Durch die Kombination aus sorgfältiger Sanierung des historischen Altbaus und der Errichtung eines modernen, funktionalen Neubaus entsteht ein leistungsfähiges und gestalterisch ausgewogenes Gebäudeensemble. Der neue Anbau mit Keller, Obergeschoss in Holzständerbauweise und Terrasse erweitert die Nutzungsmöglichkeiten erheblich, während der Zwischenbau die barrierefreie Erschließung sicherstellt und eine fließende Verbindung zwischen Alt und Neu schafft. Die restaurierte Schindelfassade sowie die hinterlüftete Holzfassade des Neubaus tragen zu einem stimmigen architektonischen Gesamtbild bei und verbinden traditionelle Bauweise mit zeitgemäßer Architektur.
Gleichwertige Produkte in Form, Größe und Materialgüte usw. zu den im Leistungsverzeichnis angegebenen Fabrikaten sind zugelassen, die Freistellen sind dann entsprechend auszufüllen.
Sind keine Eintragungen vorgenommen, gilt das beschriebene Produkt als verbindlich angeboten.

*Hinweis: Hinweise Baustrom / Bauwasser / Gerüst / Kalkulationshinweise*
Hinweise Baustrom / Bauwasser / Baustellen-WC / Gerüst:

Baustrom,  Bauwasser und Baustellen-WC werden bauseits zur Verfügung gestellt.
Eine Kostenbeteiligung des Auftragnehmers erfolgt
entsprechend den, in den Besonderen
Vertragsbedingungen festgelegten Umlagen.

- Fassadengerüst inkl. Dachfanggerüst im Traufbereich wird bauseits zur Verfügung gestellt.
- Turmdrehkran wird bauseits zur Verfügung gestellt.

Sollten weitere Montage- oder Hilfsgerüste erforderlich sein, sind diese in die Einheitspreise einzu- kalkulieren!

#### Titel 01.01 Zimmererarbeiten Anbau / Neubau

*Hinweis: Außenwände*

**01.01.10 Aufbau Aussenwände**
Vorfertigen, Liefern und Montieren einer tragenden Holzrahmenwand gemäß den Vorgaben der Ausführungsplanung und Statik.
Die Leistung umfasst sämtliche Materialien, Nebenleistungen, Befestigungsmittel sowie die vollständige, fachgerechte Montage.
Ausführung nach den anerkannten Regeln der Technik, den einschlägigen DIN-Normen, den Bestimmungen der VOB/C, insbesondere DIN 18334 (Zimmer- und Holzbauarbeiten), sowie den Vorgaben der Planung.
Wandaufbau (von innen nach außen):
1. Installationsebene
- Holzlattung 40 × 60 mm, flach verlegt zur späteren Aufnahme des Trockenbaus
- Vollständige Dämmung der Zwischenräumen mittels  Mineralwolle, Dicke 40 mm, WLG 035
2. Aussteifende Beplankung
- OSB-4-Platten, Dicke 15 mm
- Statisch wirksam gemäß Statik
- Befestigung durch Klammern, Klammerabstand ≤ 8 cm
3. Holzständerwerk
- Konstruktionsvollholz KVH C24, Querschnitt 8 × 14 cm
- Ständerabstand 62,5 cm
- Gefache vollständig ausgedämmt mit Mineralwolle WLG 03
4.Schwelle und Rähm
- Konstruktionsvollholz KVH C24, Querschnitt 8 × 14 cm
5.Außenseitige Zusatzdämmung
-Vollflächige Holzfaserdämmplatten, Dicke 40 mm, WLG 045
6.Witterungsschutz / Fassadenbahn
- UV-beständige Fassadenbahn, Farbe schwarz
Vollflächig verlegt
- Sämtliche Stöße, Anschlüsse und Durchdringungen luft- und winddicht verklebt
In der Leistung enthalten:
- Werkseitige Vorfertigung der Wandelemente
- Lieferung zur Baustelle
- Fachgerechte Montage einschließlich aller erforderlichen Verbindungsmittel
- Ausbildung aller notwendigen Anschlüsse innerhalb der Wandebene
- Schrägschnitte/ Mehraufwand der Giebelwände
- Nebenleistungen gemäß VOB/C DIN 18334
Nicht enthalten (sofern nicht anders angegeben):
-  Innenbekleidungen (z. B. Gipskarton)
- Außenbekleidungen / Fassadenaufbau
- Montageschwelle
Menge: 53,600 m2

**01.01.20 Aufbau Außenwände F30**
Vorfertigen, Liefern und Montieren einer tragenden Holzrahmenwand gemäß den Vorgaben der Ausführungsplanung und Statik.
Die Leistung umfasst sämtliche Materialien, Nebenleistungen, Befestigungsmittel sowie die vollständige, fachgerechte Montage.
Ausführung nach den anerkannten Regeln der Technik, den einschlägigen DIN-Normen, den Bestimmungen der VOB/C, insbesondere DIN 18334 (Zimmer- und Holzbauarbeiten), sowie den Vorgaben der Planung.
Wandaufbau (von innen nach außen):
1. Installationsebene
- Holzlattung 40 × 60 mm, flach verlegt zur späteren Aufnahme des Trockenbaus
- Vollständige Dämmung der Zwischenräumen mittels  Mineralwolle, Dicke 40 mm, WLG 035
2. Aussteifende Beplankung
- OSB-4-Platten, Dicke 15 mm
- Statisch wirksam gemäß Statik
- Befestigung durch Klammern, Klammerabstand ≤ 8 cm
3. Holzständerwerk
- Konstruktionsvollholz KVH C24, Querschnitt 8 × 14 cm
- Ständerabstand 62,5 cm
- Gefache vollständig ausgedämmt mit Mineralwolle WLG 032
4. Schwelle und Rähm
- Konstruktionsvollholz KVH C24, Querschnitt 8 × 14 cm
5. Außenseitige Bekleidung
- Vollflächige Gipsfaserplatte 15 mm (nur in der Fläche, in den Leibungen wird diese Platte nicht benötigt.
- Vollflächige Mineralwolle 60 mm als Druckfeste Dämmung WLG 036 zur späteren Aufnahme  der UK für die Holzfassade.
6. Witterungsschutz / Fassadenbahn
- UV-beständige Fassadenbahn, Farbe schwarz
- Vollflächig verlegt
- Sämtliche Stöße, Anschlüsse und Durchdringungen luft- und winddicht verklebt
In der Leistung enthalten:
- Werkseitige Vorfertigung der Wandelemente
- Lieferung zur Baustelle
- Fachgerechte Montage einschließlich aller erforderlichen Verbindungsmittel
- Ausbildung aller notwendigen Anschlüsse innerhalb der Wandebene
- Schrägschnitte/ Mehraufwand der Giebelwände
- Nebenleistungen gemäß VOB/C DIN 18334
Nicht enthalten (sofern nicht anders angegeben):
- Innenbekleidungen (z. B. Gipskarton)
- Außenbekleidungen / Fassadenaufbau
- Montageschwelle
Menge: 58,480 m2

**01.01.30 BSH liefern Fichte/Tanne GL24h Sichtqualität als Zulage zur Wandkon.**
STLB-Bau 2025-10 016
Brettschichtholz nur liefern, Holzart Fichte/Tanne, Nutzungsklasse 1 DIN EN 1995-1-1, Gebrauchsklasse 0 DIN 68800-1, ohne chemischen Holzschutz, Festigkeitsklasse GL 24h DIN EN 14080, Oberfläche Sichtqualität (gehobelt, Bläue und Rotstreifigkeit auf 10 % der Oberfläche und fest verwachsene Äste zulässig, Ausfalläste ab Durchmesser 20 mm werden ersetzt), Lamellendicke max. 45 mm, Breite 18 bis 24 cm, Höhe über 20 bis 40 cm, Ausführung gemäß Einzelbeschreibung,
Einzelbeschreibungs-Nr 'Zusätzlich benötigte Wandhölzer.  siehe Statikplan.'
.
Menge: 3,540 m3
Kostengruppe DIN 276 2018-12: 393
DIN 276-1 12/08: 393
Leistungsbereich: 016

**01.01.40 Abbinden und einbauen, zusätzliche Wandhölzer**
Abbinden und  Verlegen des Brettschichtholzes, Holzart Fichte/Tanne, Oberfläche Sichtqualität (gehobelt, Bläue und Rotstreifigkeit auf 10 % der Oberfläche und fest verwachsene Äste zulässig, Ausfalläste ab Durchmesser 20 mm werden ersetzt),, als zusätzliche Wandhölzer, diese sind in die Wand einzulegen.
Anschlüsse mit Verbindungen aus Stahlteilen werden gesondert vergütet, Ausführung gemäß Statikzeichnung.
Menge: 176,000 m
Kostengruppe DIN 276 2018-12: 361
Leistungsbereich: 016

**01.01.50 Leibungsdämmung**
Liefern und Anbringen einer 40 mm Holzfaserdämmplatte im Bereich der Leibungen.
Die Befestigung mittels Breitrückenklammern ist mit in die Pos. einzukalkulieren.
Breiten, von 10 - 15 cm.
Menge: 45,000 m

**01.01.60 Montageschwelle Lärche als Zulage**
Liefern und Montieren einer Montageschwelle aus Lärchenholz zur späteren Aufnahme der Holzständerwände, gemäß Ausführungsplanung.
Die Schwelle ist waagerecht auszurichten, lot- und fluchtgerecht einzubauen und vollflächig mit Quellmörtel zu unterfüllen.
Ausführung nach den anerkannten Regeln der Technik.
Ausführung:
- Holzart: Lärche
- Querschnitt: 8 × 14 cm
- Einbau als Montageschwelle für Holzständerwände
- Exakte waagerechte Ausrichtung
- Vollflächige Unterfüllung mit Quellmörtel
- Unterfüllhöhe ca. 1015 mm
- Einschließlich aller Nebenleistungen und Befestigungsmittel
In der Leistung enthalten:
- Lieferung des Materials
- Zuschneiden und Anpassen
- Fachgerechte Montage
- Vollständige Unterfüllung mit Quellmörtel
- Befestigung Fixanker in Stb. Decke - W-FAZ-PRO/S - K-A2k-0-20M12x 105 im Abstand von max. 85 cm
- Nebenleistungen gemäß VOB/C
Menge: 53,500 lfm

**01.01.70 Sockelplatte**
Liefern und Montieren einer OSB-Platte, Stärke 15 mm, zur späteren Aufnahme der Balkonabdichtung gemäß Sockeldetail, Schnitt C / Schnitt A der Ausführungsplanung.
Die OSB-Platte ist passgenau herzustellen, fachgerecht zu befestigen und entsprechend den Detailzeichnungen einzubauen.
Die für den Einbau erforderlichen Ausklinkungen der Holzständer sowie der Schwellen sind Bestandteil dieser Leistung und in den Einheitspreis einzukalkulieren.
Ausführung:
- Material: OSB-Platte
- Plattenstärke: 15 mm
- Einbau und Ausplattung gemäß Sockeldetail Schnitt C / Schnitt A
- Passgenaue Anpassung an den Baukörper / Ausplattung in den Holzständer ist mit einzukalkulieren
- Erforderliche Ausklinkungen an Holzständern und Schwellen enthalten
- Einschließlich aller Befestigungsmittel und Nebenleistungen
In der Leistung enthalten:
- Lieferung des Materials
- Zuschneiden, Ausklinken und Anpassen
- Fachgerechte Montage
- Nebenleistungen gemäß VOB/C
Menge: 11,750 m

*Hinweis: Dachkonstruktion, Satteldach, Flachdach*

**01.01.80 BSH liefern Fichte/Tanne GL24h Sichtqualität B 18-24cm H 20-40cm**
STLB-Bau 2025-10 016
Brettschichtholz nur liefern, Holzart Fichte/Tanne, Nutzungsklasse 1 DIN EN 1995-1-1, Gebrauchsklasse 0 DIN 68800-1, ohne chemischen Holzschutz, Festigkeitsklasse GL 24h DIN EN 14080, Oberfläche Sichtqualität (gehobelt, Bläue und Rotstreifigkeit auf 10 % der Oberfläche und fest verwachsene Äste zulässig, Ausfalläste ab Durchmesser 20 mm werden ersetzt), Lamellendicke max. 45 mm, Breite 18 bis 24 cm, Höhe über 20 bis 40 cm, Ausführung gemäß Einzelbeschreibung,
Einzelbeschreibungs-Nr 'Auch andere Holzstärken sind möglich, siehe Statikplan.'
.
Menge: 1,680 m3
Kostengruppe DIN 276 2018-12: 393
DIN 276-1 12/08: 393
Leistungsbereich: 016

**01.01.90 BSH liefern Fichte/Tanne GL24h Sichtqualität B 26-32cm H 80-120cm**
STLB-Bau 2025-10 016
Brettschichtholz nur liefern, Holzart Fichte/Tanne, Nutzungsklasse 1 DIN EN 1995-1-1, Gebrauchsklasse 0 DIN 68800-1, ohne chemischen Holzschutz, Festigkeitsklasse GL 24h DIN EN 14080, Oberfläche Sichtqualität (gehobelt, Bläue und Rotstreifigkeit auf 10 % der Oberfläche und fest verwachsene Äste zulässig, Ausfalläste ab Durchmesser 20 mm werden ersetzt), Lamellendicke max. 45 mm, Breite 26 bis 32 cm, Höhe über 80 bis 120 cm, für Firstpfette, Ausführung gemäß Einzelbeschreibung,
Einzelbeschreibungs-Nr 'Firstpfette: 28 x 92 cm'
.
Menge: 3,360 m3
Kostengruppe DIN 276 2018-12: 361
DIN 276-1 12/08: 361
Leistungsbereich: 016

**01.01.100 Abbinden Aufstellen/Verlegen BSH Fichte/Tanne B 18-24cm H 20-40cm Dach**
STLB-Bau 2023-10 016
Abbinden und Aufstellen oder Verlegen des Brettschichtholzes, Holzart Fichte/Tanne, Oberfläche Sichtqualität (gehobelt, Bläue und Rotstreifigkeit auf 10 % der Oberfläche und fest verwachsene Äste zulässig, Ausfalläste ab Durchmesser 20 mm werden ersetzt), Breite 18 bis 24 cm, Höhe über 20 bis 40 cm, als Dachkonstruktion, Sparrendach, Satteldachform, Anschlüsse mit Verbindungen aus Stahlteilen werden gesondert vergütet, Ausführung gemäß Zeichnung.
Menge: 26,010 m
Kostengruppe DIN 276 2018-12: 361
Leistungsbereich: 016

**01.01.110 Abbinden Aufstellen/Verlegen BSH Fichte/Tanne B 26-32cm H 80-120cm**
STLB-Bau 2025-10 016
Abbinden und Aufstellen oder Verlegen des Brettschichtholzes, Holzart Fichte/Tanne, Oberfläche Sichtqualität (gehobelt, Bläue und Rotstreifigkeit auf 10 % der Oberfläche und fest verwachsene Äste zulässig, Ausfalläste ab Durchmesser 20 mm werden ersetzt), Breite 26 bis 32 cm, Höhe über 80 bis 120 cm, als Dachkonstruktion, Sparrendach, Satteldachform, Anschlüsse mit Verbindungen aus Stahlteilen werden gesondert vergütet, Ausführung gemäß Einzelbeschreibung,
Einzelbeschreibungs-Nr 'Firstpfette 28 x 98 cm'
.
Menge: 13,030 m
Kostengruppe DIN 276 2018-12: 361
DIN 276-1 12/08: 361
Leistungsbereich: 016

**01.01.120 KVH-NSI liefern Fichte/Tanne C24 egalisiert gefast B 8-12cm H 20-24cm**
STLB-Bau 2025-10 016
Konstruktionsvollholz, nicht sichtbar, nur liefern, Holzart Fichte/Tanne, Gebrauchsklasse 0 DIN 68800-1, ohne chemischen Holzschutz, Festigkeitsklasse C 24 DIN EN 338, Sortierklasse S 10 DIN 4074-1, Keilzinkung zulässig, herzgetrennt DIN 68365, mittlere Holzfeuchte 15 % (+/- 3 %), egalisiert und gefast, zulässige Abweichung vom Querschnitt +/- 1 mm, Breite über 8 bis 12 cm, Höhe über 20 bis 24 cm, Einzellänge bis 10 m, Ausführung gemäß Einzelbeschreibung,
Einzelbeschreibungs-Nr 'Auch andere Holzstärken sind möglich, siehe Statikplan.'
.
Menge: 10,500 m3
Kostengruppe DIN 276 2018-12: 393
DIN 276-1 12/08: 393
Leistungsbereich: 016

**01.01.130 Abbinden Aufstellen/Verlegen KVH-NSI Fichte/Tanne B 12cm H 24cm L bis**
STLB-Bau 2023-10 016
Abbinden und Aufstellen oder Verlegen des Konstruktionsvollholzes, nicht sichtbar, Holzart Fichte/Tanne, Breite 12 cm, Höhe 24 cm, Einzellänge bis 10 m, als Dachkonstruktion, Sparrendach, Satteldachform, Ausführung gemäß Zeichnung.
Menge: 325,000 m
Kostengruppe DIN 276 2018-12: 361
Leistungsbereich: 016

**01.01.140 Zulage Abbund, Bohrungen 200 mm**
Herstellen von Bohrungen 200 mm in Firstpfette  28 x 92cm.
Die Bohrungen müssen wie in der Nachfolgenden Position verstärkt werden.
Menge: 10,000 St

**01.01.150 Durchbruchverstärkung Firstpfette**
Lieferung und werkseitige Montage
Aufgeleimte Holzplatte mit allgemein bauaufsichtlicher Zulassung (abZ):
Verstärkung gemäß NCI NA.6.8.4:
Materialeigenschaften:
f_t,0,k = 19 N/mm², f_v,k = 4,50 N/mm²
Deckfurnier senkrecht zur Trägerachse
Klebefuge gemäß NCI NA.6.8.4:
f_k2,d = 0,52 N/mm²
Herstellereignungsnachweis nach DIN 1052-10 bzw. DIN EN 14080 für das Verleimen tragender Holzbauteile.
Qualifikation B: geklebte Verbindungen und Verstärkungen in Form von aufgeklebten Verstärkungen.
Siehe Statikplanung.
Menge: 10,000 St

#### Titel 01.02 Fassade

**01.02.10 UK Holz, Kreuzlattug als Hinterlüftung**
Unterkonstruktion für vorgehängte hinterlüftete Fassade aus Grund- und Traglattung, Brandverhaltensklasse DIN EN 13501-1 E (normalentflammbar), Lattung aus Holz, Holzart Fichte/Tanne, Festigkeitsklasse C 24 DIN EN 338, Verankerung der Unterkonstruktion in Holzkonstruktion, Gebrauchsklasse 0 DIN 68800-1, für vorgehängte hinterlüftete
Fachgerechte Befestigung auf vor beschriebene Außenwand ist mit einzukalkulieren.
Außenwandbekleidung., Ausführung gemäß Einzelbeschreibung,
Einzelbeschreibungs-Nr 'Die beschriebene Lattung ist als Kreuzlattung auszuführen, Die Grund und Traglatte besteht jeweils aus Fichte 40 x 60 mm.
Die Unterkonstruktion muss vor der Montage schwarz endbehandelt werden. Sägeschnitte sind ebenfalls zu beschichten.'
.
Menge: 110,000 m2
Kostengruppe DIN 276 2018-12: 335
DIN 276-1 12/08: 335
Leistungsbereich: 038

**01.02.20 Außenwandbekl. Brett Schmalseite abgeschrägt D 21mm Lärche**
STLB-Bau 2025-10 016
Außenwandbekleidung, im Außenbereich, aus Brettern mit parallel abgeschrägten Schmalseiten, Dicke 21 mm, Holzart Lärche, Gebrauchsklasse 0 DIN 68800-1, ohne chemischen Holzschutz, als senkrechte Bekleidung, auf Abstand verlegt, Fugenbreite über 5 bis 10 mm, Unterkonstruktion wird gesondert vergütet, Arbeitshöhe bis 3,5 m über der Standfläche des hierfür erforderlichen Gerüstes, Gerüst wird beigestellt/ist vorh., Ausführung gemäß Einzelbeschreibung,
Einzelbeschreibungs-Nr 'Die Rhomusleisten sind mittels Edelstahlschreuben anzubringen, diese sind in den Einheitspreis mit einzukalkulieren.
Oberfläche: feiner Bandsägenschnitt'
.
Menge: 162,000 m2
Kostengruppe DIN 276 2018-12: 335
DIN 276-1 12/08: 335
Leistungsbereich: 016

**01.02.30 Leibungsbekl. B 15 cm Brett D 22mm Lärche**
STLB-Bau 2025-10 016
Bekleidung der Leibung, im Außenbereich,
Breite Leibung '15' cm,
aus Brettern, Dicke 22 mm, Holzart Lärche, Gebrauchsklasse 0 DIN 68800-1, ohne chemischen Holzschutz, als senkrechte Bekleidung, Unterkonstruktion wird gesondert vergütet, Arbeitshöhe bis 3,5 m über der Standfläche des hierfür erforderlichen Gerüstes, Gerüst wird beigestellt/ist vorh., Ausführung gemäß Einzelbeschreibung,
Einzelbeschreibungs-Nr 'Die Rhomusleisten sind mittels Edelstahlschreuben anzubringen, diese sind in den Einheitspreis mit einzukalkulieren.'
.
Menge: 45,000 m
Kostengruppe DIN 276 2018-12: 334
DIN 276-1 12/08: 334
Leistungsbereich: 016

**01.02.40 Schrägschnitt, Anarbeiten an Giebel**
STLB-Bau 2025-10 016
Schrägschnitt als besondere Leistung für Wandschalung, Ausführung gemäß Einzelbeschreibung,
Einzelbeschreibungs-Nr 'als Zulage zu zuvor beschriebenener Wandbekleidung.
Anarbeiten der Dachschrägen'
.
Menge: 34,500 m
Kostengruppe DIN 276 2018-12: 335
DIN 276-1 12/08: 335
Leistungsbereich: 016

**01.02.50 Schrägschnitt, unterer Abschnitt 15°**
STLB-Bau 2025-10 016
Schrägschnitt als besondere Leistung für Wandschalung, Ausführung gemäß Einzelbeschreibung,
Einzelbeschreibungs-Nr 'als Zulage zu zuvor beschriebener Wandbekleidung.
Unterer Abschnitt 15° schräg zur besseren Wasserableitung'
.
Menge: 34,500 m
Kostengruppe DIN 276 2018-12: 335
DIN 276-1 12/08: 335
Leistungsbereich: 016

**01.02.60 Gehrungsschnitt**
STLB-Bau 2025-10 016
Gehrungsschnitt als besondere Leistung für Wandschalung, Ausführung gemäß Einzelbeschreibung,
Einzelbeschreibungs-Nr 'als Zulage zu zuvor beschriebenener Wandbekleidung.'
.
Menge: 47,000 m
Kostengruppe DIN 276 2018-12: 335
DIN 276-1 12/08: 335
Leistungsbereich: 016

**01.02.70 Unterer Abschluss Lüftungsgitter/Lochblech Fassade**
Anbringen von einem Aluminium Lüftungswinkel 30 x 80 mm als unterer Abschluss der Hinterlüftungsebene.
MERGEFIELD Feld1 #TA1'Alulüftungswinkel als unterer Abschluss der Fassade, Ausführung als Winkel in Aluminium natur. Winkel 30 x 80.'
Menge: 45,000 m
Kostengruppe DIN 276 2018-12: 335
DIN 276-1 12/08: 335
Leistungsbereich: 020

**01.02.80 UK Holz auf Stahlkonstruktion**
Unterkonstruktion auf bauseitig gestellt Stahlkonstruktion bestehend aus Stahlwinkel vorgebohrt zur Aufnahme der waagerechten Traglatten, Lattung aus Holz, Holzart Fichte/Tanne, Festigkeitsklasse C 24 DIN EN 338.
Verankerung der Unterkonstruktion von hinten geschraubt mittels VA Linsenkopfschrauben e 50cm.
Bekleidungselemente an Außenwand, mit waagerechten Traglatten aus Holz. Ausführung gemäß Einzelbeschreibung,
Einzelbeschreibungs-Nr 'Die beschriebene Lattung ist als einfache Latte 40 x 60 mm  auszuführen, die Unterkonstruktion muss vor der Montage schwarz endbehandelt werden. Sägeschnitte sind ebenfalls zu beschchten.'
.
Menge: 120,000 m
Kostengruppe DIN 276 2018-12: 335
DIN 276-1 12/08: 335
Leistungsbereich: 038

#### Titel 01.03 Dach Neubau

*Hinweis: Dach / Steildach*

**01.03.10 Holzfaser-Dämmstoffplatte D 4cm**
STLB-Bau 2025-10 020
Unterdeckung belüfteter Dächer, als Platte DIN EN 14964 aus Holzfaser-Dämmstoffplatten, naht- und perforationsgesichert (Klasse 3 gemäß Merkblatt für Unterdächer, Unterdeckungen und Unterspannungen des ZVDH), Dicke 4 cm, Brandverhaltensklasse DIN EN 13501-1 E (normalentflammbar), auf Sparren, Ausführung gemäß Einzelbeschreibung,
Einzelbeschreibungs-Nr 'liefern und verlegen einer Holzfaserplatte als vollflächige Unterdeckung mit Nut und Feder WLG 045'
.
Menge: 187,190 m2
Kostengruppe DIN 276 2018-12: 363
DIN 276-1 12/08: 363
Leistungsbereich: 020

**01.03.20 Unterdeckung unbelüfteter Dächer PP-Folie**
STLB-Bau 2025-10 020
Unterdeckung unbelüfteter Dächer, als Bahn DIN EN 13859-1, aus PP-Folie, verschweißt oder verklebt (Klasse 4 gemäß Merkblatt für Unterdächer, Unterdeckungen und Unterspannungen des ZVDH), sd kleiner/gleich 0,3 m, Brandverhaltensklasse DIN EN 13501-1 E (normalentflammbar), auf Wärmedämmung, Höhenüberdeckung mind. 100 mm.
Menge: 187,190 m2
Kostengruppe DIN 276 2018-12: 363
DIN 276-1 12/08: 363
Leistungsbereich: 020

**01.03.30 UK Konterlattung Nadelholz 60/60mm Lattenabst. 75cm**
STLB-Bau 2025-10 020
Unterkonstruktion als Konterlattung aus Nadelholz DIN 68365, Sortierklasse S 10 DIN 4074-1, Querschnitt 60/60 mm, Lattenabstand 75 cm, Untergrund Holz, mit zusätzlicher Nageldichtung mit Dichtungsbändern passend zur Unterdeckung/Unterspannung, Ausführung gemäß Einzelbeschreibung,
Einzelbeschreibungs-Nr 'für die Befestigung der Konterlatten muß durch den AN ein statischer Nachweis des Schraubenherstellers erbracht werden. Die Befestigungsmittel sind in den Einheitspreis mit einzukalkulieren'
.
Menge: 130,270 m2
Kostengruppe DIN 276 2018-12: 363
DIN 276-1 12/08: 363
Leistungsbereich: 020

**01.03.40 UK Konterlattung Nadelholz 60/80mm Lattenabst. 75cm**
STLB-Bau 2025-10 020
Unterkonstruktion als Konterlattung aus Nadelholz DIN 68365, Sortierklasse S 10 DIN 4074-1, Querschnitt 60/80 mm, Lattenabstand 75 cm, Untergrund Holz, mit zusätzlicher Nageldichtung mit Dichtungsbändern passend zur Unterdeckung/Unterspannung, Ausführung gemäß Einzelbeschreibung,
Einzelbeschreibungs-Nr 'für die Befestigung der Konterlatten muss durch den AN ein statischer Nachweis des Schraubenherstellers erbracht werden. Die Befestigungsmittel sind in den Einheitspreis mit einzukalkulieren'
.
Menge: 56,920 m2
Kostengruppe DIN 276 2018-12: 363
DIN 276-1 12/08: 363
Leistungsbereich: 020

**01.03.50 Dachschalung Vordach Fichte 3S-Platte D 19 mm**
STLB-Bau 2025-10 020
Dachschalung Vordach, als Unterlage für Deckung, sichtbar bleibend, aus Brettsperrholz DIN EN 16351, Festigkeitsklasse C 24 DIN EN 338, Gebrauchsklasse 0 DIN 68800-1, ohne chemischen Holzschutz,
Plattendicke '19' mm,
Untergrund Holz, Befestigung mit Nägeln, Ausführung gemäß Einzelbeschreibung,
Einzelbeschreibungs-Nr '3S-Platte als Vordachschalung.'
.
Menge: 56,920 m2
Kostengruppe DIN 276 2018-12: 363
DIN 276-1 12/08: 363
Leistungsbereich: 020

**01.03.60 Dachschalung Brett gespundet Nadelholz Gebrauchskl.0 D 30mm B 120-200m**
STLB-Bau 2025-10 020
Dachschalung als Unterlage für Deckung, aus gespundeten Brettern, Nadelholz, Sortierklasse S 10 DIN 4074-1, Gebrauchsklasse 0 DIN 68800-1, ohne chemischen Holzschutz, Dicke 30 mm, Breite von 120 bis 200 mm, Untergrund Holz, Befestigung mit Nägeln, Ausführung gemäß Einzelbeschreibung,
Einzelbeschreibungs-Nr 'Vollflächige Holzschalung zur späteren Aufnahme von einem Stehfalzblech'
.
Menge: 187,190 m2
Kostengruppe DIN 276 2018-12: 363
DIN 276-1 12/08: 363
Leistungsbereich: 020

**01.03.70 Wärmedämmschicht zw. Sparren DZ Mineralwolle 0,035W/(mK) D 260mm**
STLB-Bau 2025-10 020
Wärmedämmschicht zwischen Sparren, Anwendungsgebiet DIN 4108-10 DZ, aus Mineralwolle, MW DIN EN 13162, Bemessungswert der Wärmeleitfähigkeit max. 0,035 W/(mK), Nennwert der Wärmeleitfähigkeit max. 0,034 W/(mK), Baustoffklasse DIN 4102-1 A1/A2 (nichtbrennbar), mit versetzten Stößen, Gesamtdicke 260 mm, 2-lagig, Achsabstand der Sparren 60 cm, Querschnitt Sparren B/H 12/26 cm.
Menge: 130,270 m2
Kostengruppe DIN 276 2018-12: 364
DIN 276-1 12/08: 364
Leistungsbereich: 020

**01.03.80 Luftdichtheits-diffusionsbr.Schicht PE-Folie D 0,2mm unterseitig an**
STLB-Bau 2025-10 020
Dampfbremse als Luftdichtheits- und diffusionsbremsende Schicht sd-Wert über 0,5 bis kleiner 10 m DIN 4108-3, DIN 4108-7, für unbelüftetes Dach, aus PE-Folie DIN EN 13984, Dicke 0,2 mm, unterseitig an Sparren befestigen, Nähte und Stöße verkleben/verschweißen.
Menge: 130,270 m2
Kostengruppe DIN 276 2018-12: 363
DIN 276-1 12/08: 363
Leistungsbereich: 020

**01.03.90 Anschluss Dampfsperre/Luftdichtheit angrenzendes Bauteil**
STLB-Bau 2025-10 020
Luftdichter Anschluss der Dampfsperr- und Luftdichtheitsschicht DIN 4108-7 an angrenzendes Bauteil, Arbeitsuntergrund Holz, Ausführung gemäß Einzelbeschreibung,
Einzelbeschreibungs-Nr 'Gewähltes Produkt nur im System mit dem Folienhersteller zulässig.'
.
Menge: 85,000 m
Kostengruppe DIN 276 2018-12: 363
DIN 276-1 12/08: 363
Leistungsbereich: 020

*Hinweis: Dach / Flachdach*

**01.03.100 Dachschalung Brettsperrholz Gebrauchskl.0 D 22 mm**
STLB-Bau 2025-10 020
Dachschalung als Unterlage für Deckung, aus Brettsperrholz DIN EN 16351, Festigkeitsklasse C 24 DIN EN 338, Gebrauchsklasse 0 DIN 68800-1, ohne chemischen Holzschutz,
Plattendicke '22' mm,
Untergrund Holz, Befestigung mit Nägeln, Ausführung gemäß Einzelbeschreibung,
Einzelbeschreibungs-Nr '3S-Platte als vollflächige Schalung im Flachdachbereich'
.
Menge: 20,500 m2
Kostengruppe DIN 276 2018-12: 363
DIN 276-1 12/08: 363
Leistungsbereich: 020

**01.03.110 Oberseitige F30 Bekleidung, Flachdach**
STLB-Bau 2025-10 039
Dachschrägen-/Deckenbekleidung DIN EN 13964, außen, Feuerwiderstandsklasse F 30 - B DIN 4102-2, Baustoffklasse DIN 4102-1 A2 (nichtbrennbar), Bekleidung aus Gipsfaserplatten DIN EN 15283-2, Typ GF-H, einlagig, Dicke 15 mm, befestigen mit Klammern aus verzinktem Stahl, ohne Unterkonstruktion, Befestigungsuntergrund Holzbalken, Spachtelung Qualitätsstufe Q2, Arbeitshöhe der zu bearbeitenden oder zu bekleidenden Fläche bis 3,5 m über der Standfläche des hierfür erforderlichen Gerüstes, Ausführung gemäß Einzelbeschreibung,
Einzelbeschreibungs-Nr 'Die Gipsfaserplatte wird vollflächig auf die zuvor beschriebene 3S-Platte aufgeklammert als Brandschutz F30'
.
Menge: 20,500 m2
Kostengruppe DIN 276 2018-12: 364
DIN 276-1 12/08: 364
Leistungsbereich: 039

**01.03.120 Aufdoppelung, Attika 60 x 260 mm**
Attikaholz auf vorhandene Holzkonstruktion aufschrauben mit geeigneten Verbindungsmittel.
Die Attikahölzer sind Längsseitig mit einem Schrägschnitt zu versehen, 1,5 - 2 cm /m.
Menge: 9,750 m

**01.03.130 Unterkon., Vordach (Flachdach)**
STLB-Bau 2025-10 016
Unterkonstruktion für Bekleidung des Dachüberstandes, aus Bauschnittholz, Holzart Fichte/Tanne, Gebrauchsklasse 0 DIN 68800-1, ohne chemischen Holzschutz, Festigkeitsklasse C 24 DIN EN 338, Sortierklasse S 10 DIN 4074-1, einlagig, Dicke 40 mm, Breite 60 mm, Achsabstand über 30 bis 40 cm, Untergrund Holz, mechanisch befestigen DIN EN 1995-1-1, Ausführung gemäß Einzelbeschreibung,
Einzelbeschreibungs-Nr 'anbringen einer Unterkonstruktion im Vordachbereich (Flachdach), zur späteren Aufnahme einer 3S-Platte 19mm'
.
Menge: 9,500 m2
Kostengruppe DIN 276 2018-12: 363
DIN 276-1 12/08: 363
Leistungsbereich: 016

**01.03.140 Dachschalung Vordach Fichte 3S-Platte D 19 mm**
Dachschalung Vordach, sichtbar bleibend, aus Brettsperrholz DIN EN 16351, Festigkeitsklasse C 24 DIN EN 338, Gebrauchsklasse 0 DIN 68800-1, ohne chemischen Holzschutz,
Plattendicke '19' mm,
Untergrund Holz,
Befestigung mit Edelstahlschrauben (sichtbar), Ausführung gemäß Einzelbeschreibung,
Einzelbeschreibungs-Nr '3S-Platte als Vordachschalung, Anbringung unterseitig am Flachdach.'
.
Menge: 9,500 m2
Kostengruppe DIN 276 2018-12: 363
DIN 276-1 12/08: 363
Leistungsbereich: 020

#### Titel 01.04 Verbindungsmittel / Stahlteile Neubau

**01.04.10 Tellerkopfschrauben 8 x 340 Sparrenbefestigung**
Lieferung und Montage
Holzbauschraube mit allgemein bauaufsichtlicher Zulassung (abZ):
Teller-/Scheibenkopf 8x340 mm
Material:
galvanisch verzinkt
nichtrostender Stahl A4 (R)
Nutzungsdauer in Jahren: 50
Mindesteindringtiefe l_ef = 100 mm in anzuschließendem Bauteil
Mindestzugtragfähigkeit: 5,0 kN (Ausziehtragfähigkeit F_ax,Rd)
Menge: 120,000 St

**01.04.20 Bolzenanker Holzrahmenwand**
Liefern und Montage
Bolzenanker zur Befestigung von Zug- und Schubwinkel auf Stahlbetondecke
M12x85 mm
Mindesteindringtiefe: 55 mm
Mindesttragfähigkeit Zug: 15 kN
Befestigungsuntergrund: gerissener Beton C25/30 (bewehrter oder
unbewehrter Normalbeton ohne Fasern oder ab C20/25 stahlfaserverstärkter Beton)
in hammergebohrten Löchern mit automatischer Selbstreinigung (staubfreie Bohrlocherstellung)
in hammergebohrten Löchern mit/ohne (3x Lüften) Bohrlochreinigung
in diamantgebohrten Löchern
Einbau und Montage gem. vorh. Leistungserklärungen und Europäisch Technischer Bewertung
ETA konformes Aufbringen des Anzugsdrehmomentes mittels Schlagschrauber oder mit Drehmomentadapter  M12 inkl. Dokumentation der Montage
Aufbringen des Anzugsdrehmomentes mittels Drehmomentschlüssel
Menge: 79,000 St

**01.04.30 Zuganker / Winkel**
Liefern und Montage
Zuganschluss Holzstütze 10/14, KVH C24 an Beton C25/30 (Decke ü. UG)
Mindesteindringtiefe: 55 mm
Mindesttragfähigkeit Zug: 15 kN
Teilausnagelung mind. 20 Nägel
Kammnägel 4,0x50 mit einer char. Auszugstragfähigkeit je Nagel von R_lat,k = 2,22 kN)
nicht vorgebohrt.
Dauerhaftigkeit Nägel/Winkel: Stahl galvanisch verzinkt: Fe/Zn12A Rostfreier Stahl Stückverzinkt Hot Dip Galvanized (HDG)
Einbau und Montage gem. vorh. Leistungserklärungen bspw. Europäisch Technischer Bewertung
ETA
Menge: 21,000 St

**01.04.40 Schubanker / Winkel**
Liefern und Montage
Scheranschluss Rähm 8/14, KVH C24 an Beton C25/30 (Decke ü. UG)
Mindesteindringtiefe: 55 mm
Mindesttragfähigkeit Schub: 15 kN
Teilausnagelung 10 Nägel - Kammnägel 4,0x50 mit einer char. Auszugstragfähigkeit je Nagel von R_lat,k = 2,22 kN)
nicht vorgebohrt.
Dauerhaftigkeit Nägel/Winkel: Stahl galvanisch verzinkt: Fe/Zn12A Rostfreier Stahl Stückverzinkt Hot Dip Galvanized (HDG)
Einbau und Montage gem. vorh. Leistungserklärungen bspw. Europäisch Technischer Bewertung
ETA
Menge: 55,000 St

**01.04.50 Winkel, Pfostenverbindung**
Liefern und Montage
Winkelverbinder mit Rippe  - Pfosten an Betondecke
Mindesttragfähigkeit Zug: 15 kN (Bolzenanker)
Vollausnagelung Kammnägel 4,0x50 mit einer char. Auszugstragfähigkeit je Nagel von R_lat,k = 2,22 kN)
nicht vorgebohrt.
Dauerhaftigkeit Nägel/Winkel: Stahl galvanisch verzinkt: Fe/Zn12A Rostfreier Stahl Stückverzinkt Hot Dip Galvanized (HDG)
Einbau und Montage gem. vorh. Leistungserklärungen bspw. Europäisch Technischer Bewertung
ETA .
Menge: 6,000 St

**01.04.60 Anschluss Pfosten-Pfette**
Lieferung und Montage
Holzbauschraube mit allgemein bauaufsichtlicher Zulassung (abZ):
Zylinderkopf oder Senkkopf Vollgewindeschraube 8x360 mm
Material:
galvanisch verzinkt
nichtrostender Stahl A4 (R)
Nutzungsdauer in Jahren: 50
Mindesteindringtiefe l_ef = 100 mm in anzuschließendem Bauteil
Mindestzugtragfähigkeit: 5,0 kN (Ausziehtragfähigkeit F_ax,Rd)
Menge: 75,000 St

**01.04.70 Querdruckverstärkung, Firstpfettenauflager**
Lieferung und Montage
Holzbauschraube mit allgemein bauaufsichtlicher Zulassung (abZ):
Zylinderkopf oder Senkkopf Vollgewindeschraube 8x300 mm
15Stück/Verbindung
Material:
galvanisch verzinkt
nichtrostender Stahl A4 (R)
Nutzungsdauer in Jahren: 50
Mindesteindringtiefe l_ef = 290 mm in anzuschließendem Bauteil
Mindestzugtragfähigkeit: 12,54 kN (Ausziehtragfähigkeit F_ax,Rk)
Lastplatte: Stahl S235, b/h/t = 140/280/10 [mm], nicht rostend beschichtet, vorgebohrt und gesenkt.
Menge: 2,000 St

**01.04.80 Balkenschuhe**
Lieferung und Montage
Balkenschuh für Balken 12/16 BSH, GL24h mit allgemein bauaufsichtlicher Zulassung (abZ):
Vertikale Tragfähgikeit: 8,91 kN
Dauerhaftigkeit : Stahl, verzinkt: Z275 Rostfreier Stahl: 1.4401, 1.4404, 1.4521, 1.4301, 1.4509
Vollausnagelung: Kammnägel  4,0x75
Menge: 40,000 St

**01.04.90 Zugverankerung Pfosten/Pfette**
Lieferung und Montage
Holzbauschraube mit allgemein bauaufsichtlicher Zulassung (abZ):
Zylinderkopf oder Senkkopf Vollgewindeschraube 8x400 mm
Einschraubwinkel 70°
Material:
galvanisch verzinkt
nichtrostender Stahl A4 (R)
Nutzungsdauer in Jahren: 50
Mindesteindringtiefe l_ef = 290 mm in anzuschließendem Bauteil
Mindestzugtragfähigkeit: 12,54 kN (Ausziehtragfähigkeit F_ax,Rk)
Menge: 30,000 St

**01.04.100 Verbundfuge Doppelpfette**
Lieferung und Montage
Holzbauschraube mit allgemein bauaufsichtlicher Zulassung (abZ):
Zylinderkopf oder Senkkopf Vollgewindeschraube 8x400 mm
Einschraubwinkel 70°
Material:
galvanisch verzinkt
nichtrostender Stahl A4 (R)
Nutzungsdauer in Jahren: 50
Mindesteindringtiefe l_ef = 290 mm in anzuschließendem Bauteil
Mindestzugtragfähigkeit: 12,54 kN (Ausziehtragfähigkeit F_ax,Rk)
Menge: 30,000 St

**01.04.110 Unterzug Raumtragwerk Doppel-T-Träger HEA H 220mm S235JR besch L 5939**
STLB-Bau 2025-10 017
Unterzug, Einbauhöhe bis 5 m, Einfeldträger, Ausführung als Raumtragwerk, aus Formstahl DIN EN 10365, Doppel-T-Träger HEA, Profilhöhe 220 mm, Stahl S235JR DIN EN 10025-2, Werkstoff-Nr 1.0038, beschichtet, werkseitiger Korrosionsschutz,
Baustellenstöße geschraubt,
Einzellänge '5939' mm,
Ausführung gemäß Einzelbeschreibung,
Einzelbeschreibungs-Nr 'Der Unterzug ist auf der Holzständerwand aufzulegen und in der Lage zu sichern mittels Holzbauschrauben. Die Stahlkosten und die Schraubverbindung ist die die Pos. einzukalkulieren.'
.
Menge: 1,000 St
Kostengruppe DIN 276 2018-12: 351
DIN 276-1 12/08: 351
Leistungsbereich: 017

#### Titel 01.05 Dach Bestand

**01.05.10 Dachrinne Stahl verz D 0,7mm L 600 mm Gr.333 abbrechen**
STLB-Bau 2025-10 084
Abbruch Dachrinne, einschl. Formstücke, aus verzinktem Stahl, Dicke 0,7 mm,
Länge '600' mm,
Nenngröße 333 mm, im Rahmen einer Totalabbruchmaßnahme, nicht schadstoffbelastet,
Abfall ist nicht gefährlich,
Abbruch von Hand/mit handgeführten Kleingeräten, Ausführung staubarm TRGS 559,
aufgenommene Stoffe sammeln, auf LKW des AN laden,
die Entsorgung wird gesondert vergütet.
Menge: 41,400 m
Kostengruppe DIN 276 2018-12: 394
DIN 276-1 12/08: 394
Leistungsbereich: 084

**01.05.20 Dachziegeldeckung 0,6kN/m2 abbrechen nicht schadstoffbelastet v.Hand S**
STLB-Bau 2025-10 084
Abbruch der Dachziegel-Dachdeckung, Dachneigung über 40 bis 45 Grad, Abbruch Unterkonstruktion und Dämmung wird gesondert vergütet, Flächenlast des Abbruchstoffes DIN EN 1991-1-1 0,6 kN/m2, im Rahmen einer Totalabbruchmaßnahme, nicht schadstoffbelastet,
Abfall ist nicht gefährlich, Werte gemäß Ersatzbaustoffverordnung 2023 sind eingehalten, Charakterisierung gemischter Bauschutt Klasse RC-1 nach EBV 2023, Anlage 1, Tabelle 1,
Abbruch von Hand/mit handgeführten Kleingeräten, Ausführung staubarm TRGS 559,
aufgenommene Stoffe sammeln, auf LKW des AN laden,
die Entsorgung wird gesondert vergütet.
Menge: 266,370 m2
Kostengruppe DIN 276 2018-12: 394
DIN 276-1 12/08: 394
Leistungsbereich: 084

**01.05.30 Traglattung Decke Holz/Holzwerkstoff abbrechen nicht schadstoffbelaste**
STLB-Bau 2025-10 084
Abbruch der Traglattung an der Decke, aus Holz/Holzwerkstoff, im Rahmen einer Totalabbruchmaßnahme, nicht schadstoffbelastet,
Abfall ist nicht gefährlich, Altholzkategorie A I, Querschnitt der Traglatten B/H 24/48 mm, Traglattenabstand 320 mm, einschl. Traufbohle, Wichte des Abbruchstoffes DIN EN 1991-1-1 7,5 kN/m3, Untergrund Holz, Ausführung auf Dachfläche, Ausführung im Dachgeschoss, Arbeitshöhe bis 3,5 m über der Standfläche des hierfür erforderlichen Gerüstes,
Abbruch von Hand/mit handgeführten Kleingeräten, Ausführung staubarm TRGS 559, aufgenommene Stoffe zur Entsorgung sortieren, sammeln, auf LKW des AN laden,
die Entsorgung wird gesondert vergütet.
Menge: 266,370 m2
Kostengruppe DIN 276 2018-12: 394
DIN 276-1 12/08: 394
Leistungsbereich: 084

**01.05.40 Dachschalung Vordach Brett Nadelholz Gebrauchskl.0 D 18mm B 120-200mm**
STLB-Bau 2025-10 020
Dachschalung Vordach, als Unterlage für Unterdächer, Unterdeckungen, sichtbar bleibend, aus Brettern, Nadelholz, Sortierklasse S 10 DIN 4074-1, Gebrauchsklasse 0 DIN 68800-1, ohne chemischen Holzschutz, Dicke 18 mm, Breite von 120 bis 200 mm, Untergrund Holz, Befestigung mit Nägeln, Ausführung gemäß Einzelbeschreibung,
Einzelbeschreibungs-Nr 'Schalung im Vordachbereich, bestehend aus Bretter 18 mm Fasebretter mit Nut und Feder.'
.
Menge: 75,200 m2
Kostengruppe DIN 276 2018-12: 363
DIN 276-1 12/08: 363
Leistungsbereich: 020

**01.05.50 Unterspannung belüfteter Dächer PP-Folie**
STLB-Bau 2025-10 020
Unterspannung belüfteter Dächer DIN EN 13859-1, nahtgesichert (Klasse 4 gemäß Merkblatt für Unterdächer, Unterdeckungen und Unterspannungen des ZVDH), sd kleiner/gleich 0,3 m, aus PP-Folie, Brandverhaltensklasse DIN EN 13501-1 E (normalentflammbar), Höhenüberdeckung mind. 100 mm, auf Sparren, freigespannt verlegen und befestigen, Konterlattung wird gesondert vergütet.
Menge: 266,370 m2
Kostengruppe DIN 276 2018-12: 363
DIN 276-1 12/08: 363
Leistungsbereich: 020

**01.05.60 Einkürzen von bestenden Dachsparren**
Dachsparren einkürzen im Traufbereich.
Zweifacher Abschnitt:
- Abschnitt 1, Rechtwinklig
- Abschnitt 2 Waagerecht
Abschnitt nach angabe Bauleitung.
Menge: 21,000 Stück

**01.05.70 UK Konterlattung Nadelholz 30/50mm Lattenabst. 60cm**
STLB-Bau 2025-10 020, Katalog-Nr. 7e2e7a61b806abe582ad1b3e17ff02cd8571df8a
Unterkonstruktion als Konterlattung aus Nadelholz DIN 68365, Sortierklasse S 10 DIN 4074-1, Querschnitt 30/50 mm, Lattenabstand 60 cm, Untergrund Wärmedämmung, mit zusätzlicher Nageldichtung mit Dichtungsbändern passend zur Unterdeckung/Unterspannung.
Menge: 266,370 m2
Kostengruppe DIN 276 2018-12: 363
DIN 276-1 12/08: 363
Leistungsbereich: 020

**01.05.80 UK Traglattung Dachdeckung Nadelholz 30/50mm Lattenabst. 30cm**
STLB-Bau 2025-10 020, Katalog-Nr. 7ffabc1c68761d9c21596917bd8422ec091b9ca7
Unterkonstruktion als Traglattung passend zur Dachdeckung, aus Nadelholz DIN 68365, Sortierklasse S 10 DIN 4074-1, Querschnitt 30/50 mm, Lattenabstand 30 cm, Untergrund Holz.
Menge: 266,370 m2
Kostengruppe DIN 276 2018-12: 363
DIN 276-1 12/08: 363
Leistungsbereich: 020

**01.05.90 Traufbrett B bis 120mm D 28mm Fichte techn.getrocknet gehobelt besäumt**
STLB-Bau 2025-10 016
Traufbrett, Breite bis 120 mm, Dicke 28 mm, Holzart Fichte, technisch getrocknet DIN 68800-2, Gebrauchsklasse 0 DIN 68800-1, ohne chemischen Holzschutz, gehobelt, parallel besäumt, Sortierklasse S 10 DIN 4074-1, Güteklasse 1 DIN 68365, Untergrund Holz.
Menge: 41,400 m
Kostengruppe DIN 276 2018-12: 363
DIN 276-1 12/08: 363
Leistungsbereich: 016

**01.05.100 Ortgangbrett B bis 120mm D 28mm Fichte techn.getrocknet gehobelt besäu**
STLB-Bau 2025-10 016
Ortgangbrett, Breite bis 120 mm, Dicke 28 mm, Holzart Fichte, technisch getrocknet DIN 68800-2, Gebrauchsklasse 0 DIN 68800-1, ohne chemischen Holzschutz, gehobelt, parallel besäumt, Sortierklasse S 10 DIN 4074-1, Güteklasse 1 DIN 68365, Untergrund Holz.
Menge: 45,500 m
Kostengruppe DIN 276 2018-12: 363
DIN 276-1 12/08: 363
Leistungsbereich: 016

**01.05.110 Traufbohle trapezförmig B bis 120mm D 50mm Fichte techn.getrocknet geh**
STLB-Bau 2025-10 016
Traufbohle, trapezförmig, Breite bis 120 mm, Dicke 50 mm, Holzart Fichte, technisch getrocknet DIN 68800-2, Gebrauchsklasse 0 DIN 68800-1, ohne chemischen Holzschutz, gehobelt, parallel besäumt, Sortierklasse S 10 DIN 4074-1, Güteklasse 1 DIN 68365, Untergrund Holz.
Menge: 41,400 m
Kostengruppe DIN 276 2018-12: 363
DIN 276-1 12/08: 363
Leistungsbereich: 016

**01.05.120 Unterer Abschluss Lüftungsgitter/Lochblech Dachziegel**
STLB-Bau 2025-10 020
Unterer Abschluss, einschl. Lüftungsgitter/Lochblech als Kleintierschutz, passend zur Bekleidung aus Dachziegel.
Menge: 41,400 m
Kostengruppe DIN 276 2018-12: 335
DIN 276-1 12/08: 335
Leistungsbereich: 020

**01.05.130 Dach Dachziegel Flachdachziegel engobiert kupferfarben Satteldach**
STLB-Bau 2025-10 020
Dachdeckung mit Dachziegeln, Flachdachziegel DIN EN 1304, Standardformat, Ziegelbedarf kleiner gleich 13 St/m2, engobiert, Farbton kupferfarben, auf vorh. Lattung, Dachneigung über 40 bis 45 Grad, Dachform Satteldach,
Hersteller und Typ 'Creaton Harmonie' oder gleichwertig,

Hersteller und Typ '....................................................' vom Bieter einzutragen,

Ausführung gemäß Einzelbeschreibung.
Menge: 266,370 m2
Kostengruppe DIN 276 2018-12: 363
DIN 276-1 12/08: 363
Leistungsbereich: 020

**01.05.140 Dachdeckung befestigen**
STLB-Bau 2025-10 020
Dachdeckung befestigen mit Klammern, verzinkt, Ausführung gemäß Einzelbeschreibung,
Einzelbeschreibungs-Nr 'Ein Berechnungsnachweis für die Menge der Sturmklammern ist vom AN vorzulegen.'
.
Menge: 150,000 m2
Kostengruppe DIN 276 2018-12: 363
DIN 276-1 12/08: 363
Leistungsbereich: 020

**01.05.150 First Firstziegel Lüftungsel. Firstlatte Firstlattenhalter Anschluss F**
STLB-Bau 2025-10 020
Deckung der Firste mit Firstziegeln, trocken verlegen mit Lüftungselementen, mit Firstlatte und Firstlattenhalter, Anschluss der Deckung mit Firstanschlussziegeln, passend zur Deckung mit Dachziegeln, engobiert, Farbton kupferfarben, Ausführung gemäß Einzelbeschreibung,
Einzelbeschreibungs-Nr 'Firstanschlussziegel passend zur Dacheindeckung'
.
Menge: 17,230 m
Kostengruppe DIN 276 2018-12: 363
DIN 276-1 12/08: 363
Leistungsbereich: 020

**01.05.160 Firstanfangsziegel Dachziegeldeckung**
STLB-Bau 2025-10 020
Einzelformteil als Firstanfangsziegel, passend zur Deckung mit Dachziegeln.
Menge: 2,000 St
Kostengruppe DIN 276 2018-12: 363
DIN 276-1 12/08: 363
Leistungsbereich: 020

**01.05.170 Firstabschlussziegel Dachziegeldeckung**
STLB-Bau 2025-10 020
Einzelformteil als Firstabschlussziegel, passend zur Deckung mit Dachziegeln.
Menge: 1,000 St
Kostengruppe DIN 276 2018-12: 363
DIN 276-1 12/08: 363
Leistungsbereich: 020

**01.05.180 Ortgangziegel links und rechts**
STLB-Bau 2025-10 020
Deckung der Ortgänge mit Ortgang-Formziegeln, trocken verlegen, passend zur Deckung mit Dachziegeln, engobiert, Farbton kupferfarben, Ausführung gemäß Einzelbeschreibung,
Einzelbeschreibungs-Nr 'Ortgangziegel passend zur Eindeckung inkl. Befestigung nach Herstellervorschrift'
.
Menge: 45,500 m
Kostengruppe DIN 276 2018-12: 363
DIN 276-1 12/08: 363
Leistungsbereich: 020

**01.05.190 Einschneiden von Dachziegel, Kehlen**
Einschneiden der Dachziegel im bereich der Kehle,
Abrechnung erfolgt pro lfm Kehle.
Menge: 1,900 lfm

**01.05.200 Einschneiden der Dachziegel, aufgehende Bauteile**
Einschneiden der Dachziegel im Bereich der Dachgaube sowie Dachfenster.
Abrechnung erfolgt pro lfm
Menge: 18,000 lfm

**01.05.210 Einzelformteil Halterung für Schneefang**
STLB-Bau 2025-10 020
Einzelformteil mit Halterung für Schneefanggitter, Hohlfalzziegel DIN EN 1304, passend zur Deckung mit Dachziegeln, engobiert, Farbton kupferfarben, Ausführung gemäß Einzelbeschreibung,
Einzelbeschreibungs-Nr 'nach Herstellerangabe montiert.'
.
Menge: 60,000 St
Kostengruppe DIN 276 2018-12: 363
DIN 276-1 12/08: 363
Leistungsbereich: 020

**01.05.220 Schneefanggitter Stahl verz kunststoffbesch H 200mm Dachziegel**
STLB-Bau 2025-10 020
Schneefanggitter auf vorh. Stützen, aus kunststoffbeschichtetem Stahl, Schneefanghöhe 200 mm, für Anordnung auf Sparren, passend zur Deckung mit Biberschwanz-Dachziegeln, Ausführung gemäß Einzelbeschreibung,
Einzelbeschreibungs-Nr 'Schneefangitter passend zur oben beschriebener Dacheindeckung'
.
Menge: 41,400 m
Kostengruppe DIN 276 2018-12: 369
DIN 276-1 12/08: 369
Leistungsbereich: 020

**01.05.230 Dachflächenfenster B 780mm L 1180mm Klapp-Schwingflügel Öffnung manuel**
STLB-Bau 2025-10 020
Dachflächenfenster DIN EN 14351-1, Breite 780 mm, Länge 1180 mm, mit Klapp-Schwingflügel, Öffnung manuell, Verglasung aus Mehrscheibenisolierglas, Verglasung mit Hagel- und Sonnenschutzfunktion, Einbruchhemmung RC 2 DIN EN 1627, Schallschutz Fenster DIN 4109, SSK 2 (Rw 30 bis 34 dB), Grund- und Flügelrahmen aus Polyvinylchlorid (PVC-U) DIN EN ISO 21306-1, werkseitig wärmegedämmt, Eindeckrahmen wird gesondert vergütet, passend zur Deckung mit Betondachsteinen mit Falz, Ausführung gemäß Einzelbeschreibung,
Einzelbeschreibungs-Nr 'Der innere Anschluss (Dämmung umlaufen, Dampfbremse) ist in die Position mit einzukalkulieren.'
.
Menge: 1,000 St
Kostengruppe DIN 276 2018-12: 362
DIN 276-1 12/08: 362
Leistungsbereich: 020

**01.05.240 Einzel-Eindeckrahmen Dachflächenfenster B 780mm L 1180mm Alu eloxiert**
STLB-Bau 2025-10 020
Einzel-Eindeckrahmen für Dachflächenfenster, Fensterbreite 780 mm, Fensterlänge 1180 mm, aus eloxiertem Aluminium, passend zur Deckung mit Betondachsteinen mit Falz, wärmegedämmt.
Menge: 1,000 St
Kostengruppe DIN 276 2018-12: 362
DIN 276-1 12/08: 362
Leistungsbereich: 020

**01.05.250 Aufdoppelung Bestandssparren**
Aufdoppelung der bestehen Dachsparren.
Aufdoppelung mittels KVH C24 12 x 14 cm länge 3 m
Die Hölzer werden mittels Vollgewindeschrauben von unten an den Bestehenden Sparen aufgeschraubt, Vollgewindeschrauben werden gesondert vergütet.
Menge: 42,000 St

**01.05.260 Verbundfuge Sparrenaufdoppelung**
Lieferung und Montage
Holzbauschraube mit allgemein bauaufsichtlicher Zulassung (abZ):
Zylinderkopf oder Senkkopf Vollgewindeschraube 8x240 mm
Einschraubwinkel 70°
Material:
galvanisch verzinkt
nichtrostender Stahl A4 (R)
Nutzungsdauer in Jahren: 50
Mindesteindringtiefe l_ef = 100 mm in anzuschließendem Bauteil
Mindestzugtragfähigkeit: 12,54 kN (Ausziehtragfähigkeit F_ax,Rk)
Menge: 1000,000 St

**01.05.270 Witterungsschutz**
Herstellen, Vorhalten, tägliches Abnehmen und erneutes Montieren sowie Entfernen eines vollständigen Witterungsschutzes während der Dachsanierungsarbeiten.
Der Witterungsschutz dient dem Schutz des Gebäudes, der Bausubstanz sowie der Innenräume vor Niederschlägen, Wind, Schnee, Staub und sonstigen Witterungseinflüssen während der gesamten Bauzeit.
Der Leistungsumfang umfasst insbesondere:
- Lieferung, Aufbau, Vorhaltung sowie fachgerechter Abbau des Witterungsschutzes
- Tägliches Abnehmen und erneutes Montieren des Witterungsschutzes entsprechend dem Bauablauf
- Sicheres und sturmfestes Befestigen der Abdeckung an der vorhandenen Konstruktion
- Gewährleistung der Regensicherheit außerhalb der Arbeitszeiten
- Anpassung des Witterungsschutzes an den jeweiligen Baufortschritt
- Regelmäßige Kontrolle, Wartung und ggf. Nachspannung
- Aufrechterhaltung der Belüftung sowie des ungehinderten Arbeitszugangs
- Einhaltung aller geltenden Unfallverhütungs-, Sicherheits- und Arbeitsschutzvorschriften
- Fachgerechter Rückbau und Entsorgung nach Abschluss der Arbeiten
Menge: 1,000 psch

#### Titel 01.06 Sonstige Holzbauerbeiten im Bestand

*Hinweis: Abbruch einer Holztreppe, Einbau einer Bodentreppe*

**01.06.10 Treppe Holz/Holzwerkstoff abbrechen nicht schadstoffbelastet Stufen-L**
STLB-Bau 2025-10 084
Abbruch der Treppe aus Holz/Holzwerkstoff, im Rahmen einer Totalabbruchmaßnahme, nicht schadstoffbelastet,
Abfall ist nicht gefährlich, Altholzkategorie A I, Stufenlänge 100 cm, Breite 28 cm, einschl. Setzstufe, Höhe 18 cm,
Steigungen '17' St,

Abbruchdicke '17' cm,
Wichte des Abbruchstoffes DIN EN 1991-1-1 7,5 kN/m3, Ausführung innerhalb des Bauwerks, Ausführung im 1. Obergeschoss, Arbeitshöhe bis 3 m,
Geräteeinsatz ist möglich, max. Gesamtgewicht bis 0,5 t, aufgenommene Stoffe zur Entsorgung sortieren, sammeln, auf LKW des AN laden,
die Entsorgung wird gesondert vergütet, Ausführung gemäß Einzelbeschreibung,
Einzelbeschreibungs-Nr 'Abbruch einer vorhanden Treppenanlage wie oben beschrieben, mit abzubrechen ist eine Holzugangstür so wie eine die Einhausung der Treppe mittels Fichtebretter mit Nut und Feder. Der Abbruch ist als fertige Leistung anzubieten. Die Entsorgung wird gesondert vergütet siehe Grundriss OG Endzustand Plan.'
.
Menge: 1,000 St
Kostengruppe DIN 276 2018-12: 394
DIN 276-1 12/08: 394
Leistungsbereich: 084

**01.06.20 Öffnung für Bodentreppe herstellen**
Öffnen der bestehenden Decke über OG1 als fertige Leistung.
- Öffnen der Decke
- Entnehmen und entsorgen der bestehenden Schüttung
Ein zusätzlicher wechsel ist nicht erforderlich.
Menge: 1,000 St

**01.06.30 Ausziehbodentreppe 3tlg Holz H 2,75-3m B/L 600/1200mm Traglast 160kg**
STLB-Bau 2025-10 016
Ausziehbodentreppe, ausziehbar, 3-teilig, aus Holz, lichte Raumhöhe über 2,75 bis 3 m, Rohbauöffnungsmaß B/L 600/1200 mm, max. Traglast 160 kg, Feuerwiderstandsklasse F 30 DIN 4102-2, Kastenhöhe 160 mm, Handlauf 2-seitig, Deckel für untere Bekleidung vorgerichtet, Deckel wärmegedämmt, Wärmeschutz DIN EN ISO 10077-1, DIN 4108-4 Uw kleiner gleich 0,35 W/m2K, 3-seitige Lukenumwehrung, mit Schloss, vorgerichtet für Profilzylinder, einschl. Lieferung der Verleistung des Lukenkastens, Befestigungsuntergrund Holz.
Menge: 1,000 St
Kostengruppe DIN 276 2018-12: 359
DIN 276-1 12/08: 359
Leistungsbereich: 016

**01.06.40 Deckenschalung Rauspund Nadelholz Gebrauchskl.0 D 24mm B 140mm**
STLB-Bau 2025-10 020
Treppenöffnung der demontierten Treppe Verschlißen, mittels Rauhs
Menge: 7,500 m2
Kostengruppe DIN 276 2018-12: 354
DIN 276-1 12/08: 353
Leistungsbereich: 020

*Hinweis: Wärmedämmung oberste Geschossdecke*

**01.06.50 Wärmedämmschicht oberste Geschossdecke Mineralwolle MW DZ 0,035W/(mK)**
STLB-Bau 2025-10 016
Wärmedämmschicht auf der obersten Geschossdecke, aus Mineralwolle MW DIN EN 13162, Anwendungsgebiet DIN 4108-10 DZ, Bemessungswert der Wärmeleitfähigkeit max. 0,035 W/(mK), Nennwert der Wärmeleitfähigkeit max. 0,034 W/(mK), Baustoffklasse DIN 4102-1 A1 (nichtbrennbar), einlagig, als Bahn, stumpf, Dämmschichtdicke 150 mm, Ausführung im Dachgeschoss, Ausführung gemäß Einzelbeschreibung,
Einzelbeschreibungs-Nr 'Loses Auflegen der Dämmung, Untergrund bestehend aus einer Trittfesten Holzschalung'
.
Menge: 131,750 m2
Kostengruppe DIN 276 2018-12: 353
DIN 276-1 12/08: 352
Leistungsbereich: 016

**01.06.60 Luftdichtheits-diffusionsbr.Schicht PE-Folie D 0,2mm**
STLB-Bau 2025-10 039
Dampfbremse als Luftdichtheits- und diffusionsbremsende Schicht sd-Wert über 0,5 bis kleiner 10 m DIN 4108-3, DIN 4108-7, aus PE-Folie DIN EN 13984, Dicke 0,2 mm, auf Fußboden, lose verlegen und in der Nahtüberlappung mechanisch befestigen, Nähte und Stöße verkleben/verschweißen, Ausführung gemäß Einzelbeschreibung,
Einzelbeschreibungs-Nr 'Dampfbremse auf oberster Geschoßdecke verlegen, Untergrund bestehend aus Rauspundschalung (Trittfest).
Alle Stöße sind zu verkleben.'
.
Menge: 131,750 m2
Kostengruppe DIN 276 2018-12: 353
DIN 276-1 12/08: 352
Leistungsbereich: 039

**01.06.70 Wärmedämmschicht zw. Sparren Mineralwolle 0,032W/(mK) D 160mm**
STLB-Bau 2025-10 020
Wärmedämmschicht zwischen Sparren, Anwendungsgebiet DIN 4108-10 DZ, aus Mineralwolle, MW DIN EN 13162, Bemessungswert der Wärmeleitfähigkeit max. 0,032 W/(mK), Nennwert der Wärmeleitfähigkeit max. 0,031 W/(mK), Baustoffklasse DIN 4102-1 A1/A2 (nichtbrennbar), stumpf gestoßen, Dicke 160 mm, einlagig, Achsabstand der Sparren über 50 bis 60 cm, Querschnitt Sparren B/H 8/16 cm, Ausführung gemäß Einzelbeschreibung,
Einzelbeschreibungs-Nr 'Die Zwischensparrendämmung bezieht sich nur auf den Bereich WC im Dachgeschoss sowie in der Teeküche'
.
Menge: 32,500 m2
Kostengruppe DIN 276 2018-12: 364
DIN 276-1 12/08: 364
Leistungsbereich: 020

**01.06.80 Luftdichtheits-diffusionsbr.Schicht PE-Folie D 0,2mm unterseitig an Sp**
STLB-Bau 2025-10 020
Dampfbremse als Luftdichtheits- und diffusionsbremsende Schicht sd-Wert über 0,5 bis kleiner 10 m DIN 4108-3, DIN 4108-7, für unbelüftetes Dach, aus PE-Folie DIN EN 13984, Dicke 0,2 mm, unterseitig an Sparren befestigen, Nähte und Stöße verkleben/verschweißen, Ausführung gemäß Einzelbeschreibung,
Einzelbeschreibungs-Nr 'Es handelt ich um eine Kleinmenge, Die Dampfbremse wird nur im Bereich des WC´s im OG angebracht, sowie im bereich der Teeküche. Die Dampfbremse ist umlaufend an aufgehende Bauteile anzuschließen.'
.
Menge: 32,500 m2
Kostengruppe DIN 276 2018-12: 363
DIN 276-1 12/08: 363
Leistungsbereich: 020

*Hinweis: Holzsteg auf oberster Geschoßdecke, für den Zugang der Sirenentechnik*

**01.06.90 Holzsteg über Wärmedämmung**
Herstellen von einem Holzsteg1,2 m breit als Lauffläche bzw. Überbau der lose verlegten Dämmung, für das spätere begehen der Sirenentechnik.
Bestehend aus (pro lfm):
- 3 Stück KVH 8 x 18 cm pro lfm, stehend montiert mittels Tellerkopfschrauben verschraubt.
- OSB-Platte 22 mm als Belag, 1,2 m2 pro lfm. mittels Rillennägel vernagelt.

Einbauort: Decke über OG 1
Untergrundbeschaffenheit: Holz
Menge: 8,500 lfm

#### Titel 01.07 Entsorgung

**01.07.10 Abfall nicht gefährlich AVV170201 schadstoffbelastet LKW AN transp. en**
STLB-Bau 2025-10 087
Bau- und Abbruchabfälle, Holz, Glas und Kunststoff,
nicht gefährlich, Abfallschlüssel nach AVV (Abfallverzeichnis-Verordnung) 170201 Bau-/Abbruchabfall Holz,
schadstoffbelastet, Altholzkategorie A III, Schadstoff Antimon,
auf Baustelle lagernd, laden, mit LKW des AN transportieren, entsorgen, max. Gesamtgewicht ohne Beschränkung, zur Verwertungsanlage, Transportweg bis 10 km, Vergütung der Entsorgung übernimmt AN.
Menge: 3,500 t
Kostengruppe DIN 276 2018-12: 396
DIN 276-1 12/08: 396
Leistungsbereich: 087

**01.07.20 Abfall nicht gefährlich AVV170102 schadstoffbelastet LKW AN transp. en**
STLB-Bau 2025-10 087
Bau- und Abbruchabfälle, Beton, Ziegel, Fliesen und Keramik,
nicht gefährlich, Abfallschlüssel nach AVV (Abfallverzeichnis-Verordnung) 170102 Ziegel,
schadstoffbelastet, ohne Festlegung eines Zuordnungskriteriums LAGA/DepVO/EBV/RuVA, Schadstoff Antimon,
auf Baustelle lagernd, in Behälter AN laden, mit LKW des AN transportieren, entsorgen, max. Gesamtgewicht ohne Beschränkung, Behältergröße über 8 bis 10 m3, zur Verwertungsanlage, Transportweg bis 10 km, Vergütung der Entsorgung übernimmt AN, Ausführung gemäß Einzelbeschreibung,
Einzelbeschreibungs-Nr 'An und abfuhr der Behälter muss in den Einheitspreis mit eingerechnet werden und wird nicht gesondert vergütet.'
.
Menge: 11,500 t
Kostengruppe DIN 276 2018-12: 396
DIN 276-1 12/08: 396
Leistungsbereich: 087

**01.07.30 Abfall nicht gefährlich AVV170407 schadstoffbelastet LKW AN transp. en**
STLB-Bau 2025-10 087
Bau- und Abbruchabfälle, Metalle,
nicht gefährlich, Abfallschlüssel nach AVV (Abfallverzeichnis-Verordnung) 170407 Metall, gemischt,
schadstoffbelastet, Schadstoff Antimon,
auf Baustelle lagernd, in Behälter AN laden, mit LKW des AN transportieren, entsorgen, max. Gesamtgewicht ohne Beschränkung, Behältergröße über 8 bis 10 m3, zur Verwertungsanlage, Transportweg bis 10 km, Vergütung der Entsorgung übernimmt AN.
Menge: 1,000 t
Kostengruppe DIN 276 2018-12: 396
DIN 276-1 12/08: 396
Leistungsbereich: 087

#### Titel 01.08 Stundenlohnarbeiten

Leistungsbereich: 001

*Hinweis: Taglohnarbeiten*
Allgemein
Die VOB Teil B gilt uneingeschränkt. Es werden generell keine Stunden für Aufsichtspersonal vergütet. Diese Kosten sind in die Einheitspreise einzurechnen.

In die Verrechnungssätze sind die Lohn- und Gehaltskosten, die An- und Abfahrtszeiten, sowie alle für die Arbeiten erforderlichen Maschinen und Gerätevorhaltekosten (Maschinenwert bis 500,00 EURO) einzukalkulieren.

In den Stundenlohnarbeiten sind deshalb nur die auf der Baustelle anfallenden Stunden, nicht aber die Zeiten für die An- und Abfahrt anzugeben. Stundenlohnarbeiten werden nur vergütet, wenn sie als solche vor Beginn schriftlich auf vorgegebenem Formular vereinbart wurden. Die Einheitspreise für die im Leistungsverzeichnis nicht festgelegten Leistungen sind vor Ausführung zu vereinbaren. Die Arbeiten werden nur entsprechend der notwendigen Qualifikation vergütet, unabhängig davon wer sie ausführt.

Anzubieten ist für die jeweilige Arbeitskraft (Lohn und Berufsgruppe) ein Verrechnungssatz, der sämtliche Aufwendungen enthält, wie z. B. Lohn- und Gehaltskosten (Tariflöhne einschl. etwaiger Lohnzulagen, Lohnzuschläge und vermögenswirksamer Leistungen), die Lohn- und Gehaltsnebenkosten (z.B. Auslösungen, Wegegelder, Wegzeitentschädigung, Fahrkostenerstattung usw.), die Sozialkassenbeitrage, ggf. die Winterbauumlage, die Gemeinkostenanteile, sowie Gewinn, jedoch ohne Umsatzsteuer).

Die angegebene Zahl von Stunden ist unverbindlich. Die Bescheinigung der Stundenlohnzettel gilt nicht als Anerkenntnis des Auftraggebers! Eventuelle vereinbarte Nachlässe und Skonti gelten unverändert auch für Stundenlohnarbeiten.

Der Auftragnehmer hat über die Stundenlohnarbeiten arbeitstägliche Stundenlohnzettel einzureichen. Er hat die Erstschrift der bescheinigten Stundenlohnzettel der Rechnung beizufügen.

Stundenlohnzettel, die später als 6 Werktage übergeben werden, können vom Auftraggeber nicht mehr anerkannt werden!

**01.08.10 Mittellohn für sämtliche Stundenlohnarbeiten**
der Mittellohn gilt für sämtliche Stundenlohnarbeiten die durch den AG und Bauleitung angegeben werden.
Dieser Mittellohn wird als Verrechnungssatz für alle / jeweiligen Arbeitskräfte auf der Baustelle angewendet.
Der Mittellohn umfasst sämtliche Aufwendungen wie Lohn- und Gehaltskosten, Lohn- und Gehaltsnebenkosten, Zuschläge, lohngebundene und lohnabhängige Kosten, sonstige Sozialkosten, Gemeinkosten, Wagnis und Gewinn, sowie An- und Abfahrten, Übernachtungspauschalen usw..
Menge: 75,000 h
Leistungsbereich: 031

#### Titel 01.09 Dokumentation / Revisionsunterlagen / Arbeitsvorbereitung

**01.09.10 Übergabe Abschlussdokumentation**
Erstellung und Übergabe
Abschlussdokumentation (Revisionsunterlagen)
bestehend aus Fachunternehmererklärung, Produktdatenblätter und Angabe der verwendeten Baustoffe, Lieferscheine, Betongütenachweise etc.

Übergabe: 1-fach in Papierformat und 2 x USB-Stick
Menge: 1,000 psch
Leistungsbereich: 012

**01.09.20 Arbeitsvorbereitung**
Arbeitsvorbereitung für die bevorstehenden Zimmerer- und Holzbauarbeiten.
Die Leistung umfasst sämtliche erforderlichen Vorbesprechungen, Abstimmungen sowie die Erstellung aller notwendigen Ausführungs-, Werkstatt- und Konstruktionszeichnungen.
Alle Konstruktionszeichnungen sind vor Ausführung der Bauleitung zur Prüfung und Freigabe vorzulegen.
Die Arbeitsvorbereitung hat in enger Abstimmung mit der Bauleitung sowie den beteiligten Gewerken zu erfolgen und dient der fachgerechten, termingerechten und reibungslosen Ausführung der Zimmerer- und Holzbauarbeiten.
Menge: 1,000 psch
